# Aspirador para cocina

- Propiedad del archivo: CYPE INGENIEROS, S.A.
- Formato: FIEBDC-3/2002
- Divisa: EUR
- Costes indirectos: 3.00 %
- IVA: 21.00 %

## I Instalaciones

### IV Ventilación

#### IVK Ventilación adicional especifica en cocina para viviendas

**IVK030** Ud Aspirador para cocina.
Extractor eólico, de aluminio (Dureza H-24) resistente a la corrosión, serie Ecco Básica, modelo 10" "ECCO-EXTRACTORES EÓLICOS ECOLÓGICOS", de 250 mm de diámetro nominal de entrada, de 440 mm de diámetro y 420 mm de altura, resistencia al viento de hasta 120 km/h, compuesto por sombrerete giratorio de aluminio, estructura de acero galvanizado, rodamientos de acero inoxidable y muelle amortiguador de acero inoxidable, con sistema de fijación de componentes con remaches de aluminio, para ventilación de cocinas. Incluso elementos de fijación.
Incluye: Replanteo. Montaje. Colocación y fijación.
Criterio de medición de proyecto: Número de unidades previstas, según documentación gráfica de Proyecto.
Criterio de medición de obra: Se medirá el número de unidades realmente ejecutadas según especificaciones de Proyecto.

| Código | Ud | Descripción | Rendimiento | Precio | Importe |
|---|---|---|---|---|---|
| mt42ecc010z | Ud | Extractor eólico, de aluminio (Dureza H-24) resistente a la corrosión, serie Ecco Básica, modelo 10" "ECCO-EXTRACTORES EÓLICOS ECOLÓGICOS", de 250 mm de diámetro nominal de entrada, de 440 mm de diámetro y 420 mm de altura, resistencia al viento de hasta 120 km/h, compuesto por sombrerete giratorio de aluminio, estructura de acero galvanizado, rodamientos de acero inoxidable y muelle amortiguador de acero inoxidable, con sistema de fijación de componentes con remaches de aluminio, con elementos de fijación. (material) | 1.000 | 215.00 | 215.00 |
| mo011 | h | Oficial 1ª montador. (mano de obra) | 0.165 | 22.74 | 3.75 |
| mo080 | h | Ayudante montador. (mano de obra) | 0.083 | 21.02 | 1.74 |
| % | % | Costes directos complementarios | 2 % | 220.49 | 4.41 |
|  |  | Costes directos |  |  | 224.90 |
